# Errichtung Ladeinfastruktur
Angebotsaufforderung (GAEB DA XML 3.2, DA83)
Projekt: 75453_D7_9001
Währung: EUR
Nebenangebote zugelassen: ja
Abgabeort: SB Region Nord-West, Schloss, 49186 Bad Iburg
Auftraggeber: Staatl. Baumanagement Region Nord-West, (ab 01.01.2022), Schloss, 49186 Bad Iburg, D, Ansprechpartner Vergabestelle, Telefon 05403 7302-500, Fax 05403 7302-999, E-Mail vergabe@sb-rnw.niedersachsen.de
Erstellt mit: GXML Toolbox V3.3 R20230829, iTWO_64 V25.0.650, 20.10.2026

## 26A30485 Elektroinstallation
Datum: 20.10.2026

*Hinweis*
Beschreibung der Baumaßnahme:

Am Standort der Polizei Osnabrück in der Winkelhausenstraße soll die Ladeinfrastruktur für neue Dienstfahrzeuge mit Elektroantrieb erweitert werden.
Die Lage der einzelnen Ladepunkte ist Anlage 1.1 zu entnehmen.
Der elektrische Anschluss erfolgt über eine zu erweiternde Verteilung im Bereich des Notstromaggregats. Sämtliche Ladepunkte sollen notstromfähig versorgt werden.
Die Leitungsführung erfolgt stellenweise über vorhandene Kabeltrassen im Bereich der Hallendecke, die um Kabelrinnen zu erweitern sind (Ladepunkte 16). Von dort werden die Leitungen mithilfe von Montageschienen zu den Ladepunkten geführt.
Zu einer Halle ist bereits ein Leerrohr von der Verteilung am Notstromaggregat vorhanden; dieses soll mitgenutzt werden. In der Halle endet das Rohr an einer Außenwand. Von dort werden die Leitungen an der Stahlkonstruktion bis in den Dachfirst verlegt. Die weitere Leitungsführung erfolgt anschließend in der zuvor beschriebenen Kabelrinne.
Die Ladesäulen im Bereich der Geländeeinfahrt (Ladepunkte 711) werden über einen bauseits hergestellten Kabelgraben mit zusätzlichen Leerrohren versorgt.

### 01 Verlegesysteme

*Hinweis: Verlegesysteme*
1.0.0  Nachfolgende Vorschriften und Bestimmungen sind in der jeweils gültigen Fassung einzuhalten.

1.1.0  DIN-Vorschriften

1.2.0  VDE-Vorschriften

1.3.0  Technische Anschlussbedingungen (TAB) für den Anschluss an das Niederspannungsnetz

1.4.0  Arbeitsstättenrichtlinien sowie Richtlinien des Gemeindeunfallversicherungsverbandes

1.5.0  Bundes- und landesbezogene Bedingungen zum Schutze der Umwelt

1.6.0  Landesbauordnung

1.7.0  Bestimmungen und Auflagen der Baugenehmigung

2.0.0  Umfang der Leistungen

2.1.0  Der Umfang der Leistungen ist in der VOB, den zusätzlichen technischen Vertragsbedingungen, in den technischen Leistungsmerkmalen sowie im Leistungsverzeichnis ausführlich erläutert.

2.2.0  Erstellung der erforderlichen Montage- und Werkstattzeichnungen in 2facher Ausfertigung.

2.3.0  Bei der Ausführung dürfen die in den speziellen Positionen angebotenen Fabrikate und Typen ohne Zustimmung des Auftraggebers nicht durch andere ersetzt werden.

2.4.0  Zum Umfang der Leistungen gehören unter anderem auch folgende Nebenleistungen die nicht vergütet werden.

  2.4.1 Alle erforderlichen Bohrungen für Kabel-, Leitungs- und Rohrdurchführungen.

  2.4.2 Befestigung der Verlegesysteme und elektrischen Betriebsmittel am Bauwerk mit
  zugelassenem Befestigungsmaterial entsprechend Montageort.

  2.4.3 Kleinmaterial wie Schrauben, Verbinder, Laschen, Winkel, Dübel usw. für
  Konstruktionen und Befestigungen

3.0.0  Ausführung der Leistungen

3.1.0  Die Arbeiten sind unter der ganztägigen Aufsicht eines verantwortlichen Obermonteurs auszuführen, der auch berechtigt sein muss, Anweisungen von Seiten des Auftraggebers entgegenzunehmen und auszuführen. Bei Auftragsvergabe ist der Name des Obermonteurs bekannt zu geben. Die Gefährdungsbeurteilung des AN ist vor Beginn der Montagearbeiten der Bauleitung vorzulegen.

  Der Auftragnehmer hat für den sicheren Betrieb der Baustelle, die Tauglichkeit und Betriebssicherheit der Geräte und Baustelleneinrichtungen allein zu sorgen.

3.2.0  Unbeschadet der sonstigen vertraglichen Regelung, ist der Auftragnehmer voll verantwortlich für Konstruktion, Betriebsbereitschaft und Betriebssicherheit der Anlagen. Er wird darüber hinaus verpflichtet, nach dem neuesten Stand erprobter Technik zu konstruieren, zu liefern und zu montieren, so dass die Anlagen den an sie gestellten Anforderungen genügen.

4.0.0  Abnahme der Leistungen / Prüfung / Dokumentation

4.1.0  Die Abnahme durch den Auftraggeber erfolgt erst nach Vorlage der Prüfergebnisse gem. DIN 18382 Punkt 3.4.2 durch den Auftragnehmer.

4.2.0  Die Abnahme durch den Auftraggeber wird durch eine frühere Benutzung bzw. Inbetriebnahme nicht ersetzt.

4.3.0  In die Bestandsunterlagen sind alle Anlagenteile, auch solche die unverändert von vorhergegangenen Bauabschnitten übernommen wurden, einzutragen bzw. bei vorhandenen Anlagen dafür zu sorgen, dass die aus der Leistung des Auftragnehmers resultierenden Änderungen der Anlagen entsprechend in die Bestandsunterlagen übernommen werden.

5.0.0  Vorbemerkungen

5.1.0  Bei Auftreten von Missverständnissen und Unklarheiten in Bezug auf die im Leistungsverzeichnis gestellten Forderungen und Leistungspositionen, hat sich der Bieter vor der Abgabe des Angebotes unmittelbar mit dem Planer / Auftraggeber persönlich, fernmündlich oder schriftlich in Verbindung zu setzen, um dies auszuräumen.

5.2.0  Es ist jede Position vollständig auszufüllen.

5.3.0  Alternativlösungen gegenüber dem Leistungsverzeichnis sind zugelassen, müssen aber den Anforderungen des Leistungsverzeichnisses und den zusätzlichen technischen Vertragsbedingungen genügen; sie sind darüber hinaus gesondert auszuweisen und unter Beigabe von Entwurfszeichnungen (2fach) zu belegen. Ein Anspruch auf Berücksichtigung besteht jedoch nicht.

5.4.0  Sämtliche Preise sind als Nettopreise ohne Mehrwertsteuer zu kalkulieren und in der Gliederung des Leistungsverzeichnisses im Angebot aufzuführen. Die Mehrwertsteuer ist am Schluss des Leistungsverzeichnisses in einer Summe getrennt auszuwerfen.

5.5.0  Alle Rechnungen sind 2fach, die Mengenberechnungen 2fach bei dem Bauherren einzureichen.

  Aus den notwendigen Rechnungsunterlagen, z.B. Mengenberechnungen, Abrechnungszeichnungen oder andere Aufmassunterlagen, die zur Prüfung der Rechnung nötig sind, müssen die Mengen unmittelbar hervorgehen und in der Rechnung zu ersehen sein.

  Mengenberechnungen sind prüfbar zu erstellen. Die Ermittlung und Aufstellung von Stückzahlen z.B. für Leuchten, Installationsgeräte usw. hat raumweise zu erfolgen. Mengenberechnungen bei Leitungen, Kabeln, Verlegesystemen sind bei großen Räumen ebenfalls raumweise, sonst bereichsweise zu ermitteln und aufzuführen.

6.0.0  Technische Leistungsmerkmale

6.1.0  Grundsätzliche Festlegungen

  6.1.1  In den einzelnen Leistungen (Positionen) ist, falls nicht ausdrücklich etwas anderes gesagt wird, neben der Lieferung aller erforderlichen Materialien grundsätzlich auch die betriebsfertige Montage mit eingeschlossen. Dazu gehören unter anderem:

  6.1.2  Die Lieferung aller zur Leistung gehörenden Anlagen, Materialien, Hilfsmaterialien und Vorrichtungen, soweit nicht ausdrücklich anders vereinbart, frei Einbaustelle, d.h. einschließlich Fracht-, Transport- und Versicherungskosten, Gestellung, Lagerung und Rücksendung des Transport- und Verpackungsmaterials, fachgerechtes Entladen und Einlagern an der Einbaustelle unter Fachaufsicht.

  6.1.3  Die Montage, d.h. die betriebsfertige Errichtung der Anlagen an der Einbaustelle mit allen Lohn- und Lohnnebenkosten, Auslösung, Schmutzzulagen, Sonderzulagen, Fahrgelderstattung einschl. Gestellung der Werkzeuge und Vorrichtungen des Montagematerials sowie Montagehilfsmaterials einschl. allem erforderlichem Klein- und Befestigungsmaterial sowie Isolier- und Klemmenmaterialien, dessen Verarbeitung nach Befestigung zur Montage gehört.

6.2.0  Werden in der Beschreibung der einzelnen Leistungen, insbesondere bei kompakten Anlageteilen, trotz gewissenhaftester Ausarbeitung und Formulierung, bestimmte zum ordentlichen Betrieb gehörende Kleinteile nicht besonders erwähnt, so gehören diese doch zum Angebots- bzw. Auftragsumfang und sind entsprechend einzukalkulieren.

6.3.0  Dem Bieter obliegt die Verpflichtung, auf Dinge und zu einer reibungslosen Betriebsführung gehörenden Anlagenteile, die seiner Meinung nach fehlen, hinzuweisen. Die Vergabestelle ist unverzüglich vor Angebotsabgabe über das Vergabeportal darüber zu informieren.

6.4.0  Die Im Leistungsverzeichnis aufgeführten Stundenlohnarbeiten für Obermonteur, Monteur, Auszubildende und Bauhelfer sind für unvorhergesehene und besondere Arbeiten vorgesehen. Dem Auftraggeber bzw. der Bauleitung ist die Ausführung von Stundenlohnarbeiten vor Beginn anzuzeigen. Die Stundenlohnarbeiten dürfen nur nach Genehmigung oder auf ausdrückliche Anweisung der Bauleitung oder des Bauherrn ausgeführt werden.

  Über die geleisteten Arbeitsstunden und den dabei erforderlichen Materialien sind, wenn nichts anderes vereinbart ist, je nach Verkehrssitte werktäglich oder wöchentlich Listen bzw. Stundenzettel einzureichen. Bei später eingereichten Stundenzetteln besteht kein Anspruch auf Berücksichtigung.

  Die Listen bzw. Stundenzettel müssen Angaben über Name und Beruf der Arbeiter (Obermonteur, Monteur usw.), die Art der Arbeiten, den Arbeitsort (Geschoss, Raum) und den Namen der anordnenden Person enthalten. Die Einheitspreise der Stundenlohnarbeiten sind Festpreise und müssen alle Geschäftsunkosten, Risiken für Gewinn und Verlust, Auslösungen, Kilometergeld und Spesen enthalten.

7.0.0  Erläuterung

7.1.0  Materialien
  Es sind nur erstklassige Materialien mit VDE- oder ENEC-Prüfzeichen zu verwenden. Wo im Leistungsverzeichnis gefordert, sind Fabrikatangaben zu machen. Geforderte Fabrikate sind in jedem Fall anzubieten.

7.2.0  Befestigungsmaterial
  Für die Befestigung von Tragkonstruktionen, Leuchten usw. am Bauwerk sind bauaufsichtlich zugelassene Materialien zu verwenden. Nach Aufforderung sind die entsprechenden Zulassungen der Bauleitung vorzulegen.

7.3.0  Schutzmassnahmen
  Die Schutzmassnahmen gegen gefährliche Körperströme sind gemäß VDE 0100 Teil 410 in Abhängigkeit der Netzform und den Forderungen des VNB auszuführen. Vorgesehen ist der Einsatz einer Fehlerstrom-Schutzeinrichtung (RCD). Nach VDE 0100 Teil 411.3 ist eine Schutzerdung mit Schutzpotentialausgleich herzustellen.

7.4.0  Leitungsverlegung

  7.4.1  Zuleitungen zu Unterverteilungen und Großverbrauchern (Ausführung als 5-Leiter Netz)

  Die Leitungen sind entsprechend der Anschlusswerte berechnet bzw. bemessen und die Querschnitte sind entsprechend dieser Berechnungen zu wählen. Als Material sind Kunststoffmantelleitungen oder Kunststoffkabel vorgesehen. Die Verlegung erfolgt mit serienmäßigen Verlegesystemen entsprechend der Leitungs- oder Kabeldimensionen.

  7.4.2  Leitungen für Steckdosen, Beleuchtung und Geräte 230/400V

  Die Leitungen sind je nach Erfordernis als Kunststoffmantelleitung oder Kabel in entsprechendem Querschnitt in Leerrohr AP oder UP eingezogen zu verlegen, bei Leitungshäufung AP in Kanäle aus Kunststoff oder verzinktem Stahlblech.

  Die Verlegung von Leitungen und Kabeln im abgehängten Deckenbereich hat mit serienmäßigen Sammelhalterungen zu erfolgen, wenn nicht hierfür eine Kabelbühne vorgesehen wurde. Die Leitungen sind in Teillängen zu verlegen bzw. einzuziehen.

  7.4.3  Die Verlegung und Befestigung der Leitungen hat so zu erfolgen, dass auch bei den grossen Häufungen die Führung klar und übersichtlich bleibt.

7.5.0  Installation von unsichtbar verlegten Leitungen und Kabeln sowie für Auslässe, Schalter und Steckdosen nach DIN 18015 Teil 3 (Wohnungsbau)

7.6.0  Klemmarbeiten, Installation für Fremdgewerke

  Die im Leistungsverzeichnis beschriebenen Klemmarbeiten sind für die Fremdgewerke in denen elektrische Anschlüsse vorkommen, soweit diese nicht von den jeweiligen Fach- bzw. Lieferfirmen selber durchgeführt werden, vorgesehen.

  Die erforderlichen Leitungen sind nach den von den einzelnen Firmen zu erstellenden Kabel- / Leitungsplänen, Gerätelisten und Installationsplänen zu verlegen. Die entsprechenden Unterlagen sind vom Auftraggeber rechtzeitig anzufordern. Alle Leitungen sind bis zu den einzelnen Geräten zu führen und an jedem Ende dauerhaft zu kennzeichnen. Die Verlegesysteme, Leitungen und Kabel sind in Titel 1 und 2 des Leistungsverzeichnisses enthalten.

  Alle elektrischen Anschlüsse sind vor Anschluss an das Leitungsnetz auf ihre vorschriftsmäßige Ausführung (Verdrahtung, Bestückung usw.) zu überprüfen.

  Wenn z.B. Motorenantriebe o.ä. mit Schaltgeräten, jedoch ohne Motorenschutzschalter oder Motorenschutzrelais geliefert werden, muss ein solcher Schutz vom anschließenden Installateur angebracht werden. Dem Bauleiter ist jedoch vorher ein schriftliches Nachtragsangebot mit Begründung einzureichen.

**01.0010 Trägerklemme für H-Träger**
Trägerklemmen zur Befestigung von Installationsschienen an Stahlträgern (H-Träger).
Die Befestigung erfolgt mittels Druckplatte/Druckwanne und Schraubverbindung formschlüssig am Trägerflansch, ohne Beschädigung der Stahlkonstruktion.

Geeignet zur Montage an Stahl-H-Trägern

Klemmmontage mittels Druckplatte/Druckwanne und Schraube

Integriertes Gewinde M6 zur Aufnahme von Befestigungselementen

Geeignet zur Montage von C-Profilschienen mit Bügelschellen

Werkstoff: Stahl, Tauchfeuerverzinkt

Liefern und montieren
Menge: 8,000 St

**01.0020 C-Profil-Ankerschiene Feuerverzinkt 100mm**
C-Profil-Ankerschiene Feuerverzinkt 100mm, mit Lochung für Verlegung von Bügelschellen liefern und in Teillängen mit Zubehör an Wänden und Decken montieren.

Mögliche Teillängen: 0,30 - 0,50m
Menge: 2,000 St

**01.0030 Bügelschelle 16 - 22 mm**
Bügelschelle 16 - 22 mm inkl. Gegenwanne.
Komplett liefern und auf v.g. C-Profil-Ankerschiene montieren.
Menge: 8,000 St

**01.0040 Kabelrinne 60 x 100 Feuerverzinkt**
Kabelrinne 60 x 100 mm, Feuerverzinkt, gelocht und gesickt. Inkl. dem erforderlichem Systemzubehör. In Teillängen liefern und mit erforderlichem Zuschnitt installieren. Schnittkanten sind entsprechend zu behandeln.
Liefern und montieren
Menge: 25,000 m

**01.0050 Kabelleiter 60 x 200 Feuerverzinkt**
Kabelleiter mit gelochtem Seitenholm in der Seitenhöhe 60 mm mit eingenieteten, nach oben offenen C-Profil-Sprossen.
Feuerverzinkt.
Liefern und montieren
Menge: 15,000 m

**01.0060 Montageschiene für mittelschwere Anwendung**
Montage C-Profilschiene mit Verzahnung, gelocht zur befestigung der Kabelleiter von der Decke der Garage bis auf den Boden.
Werkstoff : Stahl, tauchfeuerverzinkt nach DIN EN ISO 1461
Höhe H x Breite B x Materialstärke t : ca.  21 x 41 x 2,5 mm
Schlitzweite : 22 mm
Profillochung : 13 x 30 mm
liefern und montieren
Menge: 30,000 m

**01.0070 Trägerklemmen für Montageschiene**
Montagehalterung zum Klemmen an einem H-Träger, zum befestigen von der Montageschiene im Giebel der Garage.
Inklusive allem Zubehör.
Liefern und Montieren
Menge: 12,000 St

**01.0080 Montagefuß für Montageschiene**
Montagefuß für v.g. Montageschiene für den Boden.
90 Grad Aufstellwinkel
Schraubkopfplatte, Kopfplatte mit angeschweißtem, zweiseitig durchgehend gelochtem C-Profil, einschließlich feuerverzinkten anteilmäßigem Befestigungszubehör.
Werkstoff: Stahl, Feuerverzinkt
liefern und montieren
Menge: 6,000 St

### 02 Kabel und Leitungen

**02.0010 NYY-J 1 x 25**
PVC-Energiekabel NYY-J 1 x 25  mm2
Nennspannung 500 V nach VDE 0250 / Teil 204.
Menge: 200,000 m

**02.0020 NYY-J 3 x 2,5**
PVC-Energiekabel NYY-J 3 x 2,5  mm2 Mehradriges Starkstromkabel, mit PE, mit gelbgrünem Schutzleiter; Nennspannung 500 V nach VDE 0250 / Teil 204.
Menge: 18,000 m

**02.0030 NYY-J 5 x 6**
PVC-Energiekabel NYY-J 5 x 6  mm2 Mehradriges Starkstromkabel, mit PE, mit gelbgrünem Schutzleiter; Nennspannung 500 V nach VDE 0250 / Teil 204.
Menge: 605,000 m

**02.0040 NYY-J/O 1 x 150**
PVC-Energiekabel NYY-J/O 1 x 150  mm2 Einadriges Starkstromkabel, mit PE, mit gelbgrünem Schutzleiter; Nennspannung 500 V nach VDE 0250 / Teil 204.
Menge: 50,000 m

**02.0050 NYY-J 5 x 35**
PVC-Energiekabel NYY-J 5 x 35  mm2 Mehradriges Starkstromkabel, mit PE, mit gelbgrünem Schutzleiter; Nennspannung 500 V nach VDE 0250 / Teil 204.
Menge: 88,000 m

**02.0060 Datenkabel Cat. 7 4 x 2 x AWG 23**
Menge: 1210,000 m

### 03 Verteilungen

**03.0010 Überspannungsschutzgehäuse**
Überspannungsschutz Typ 1 + 2 für TT oder TN-S Systeme adaptiert auf Sammelschienen 5polig.
Bemessungsstrom der Sammelschiene 400A
Vorsicherung NH00. Inklusive Sicherungen + allem Zubehör für eine Wandmontage + Gehäuseverbindern.
Schutzart: IP 65 nach IEC 60529
 Abmessungen HxBxT ca. 300 x 300 x 170 mm
Liefern und betriebsfertig montieren.
Menge: 1,000 St

**03.0020 NH-Sicherungslasttrennschaltergehäuse NH1**
NH-Sicherungslasttrennschaltergehäuse NH 1, 3polig,
adaptiert auf Sammelschienen 5polig.
Bemessungsstrom der Sammelschiene 400A
Inklusive Sicherungen + allem Zubehör für eine Wandmontage + Gehäuseverbindern.
Schutzart: IP 65 nach IEC 60 529.
Abmessungen HxBxT ca. 600 x 300 x 214 mm
Liefern und betriebsfertig montieren
Menge: 2,000 St

**03.0030 D02-Sicherungslasttrennschaltergehäuse mit 5x D02**
D02 Sicherungslasttrennschalter 3polig, adaptiert auf Sammelschienen 5polig.
Bemessungsstrom der Sammelschiene 400A
Inklusive Sicherungen + allem Zubehör für eine Wandmontage + Gehäuseverbindern.
Schutzart: IP 65 nach IEC 60 529.
Abmessungen HxBxT ca. 300 x 600 x 170 mm
Liefern und Betriebsfertig montieren
Menge: 3,000 St

**03.0040 NH-Sicherungslasttrennschaltergehäuse 1 x NH00**
NH-Sicherungslasttrennschaltergehäuse mit 1 x NH 00, 3polig,
adaptiert auf Sammelschienen 5polig.
Bemessungsstrom der Sammelschiene 400A
Inklusive Sicherungen + allem Zubehör für eine Wandmontage + Gehäuseverbindern.
Schutzart: IP 65 nach IEC 60 529.
Abmessungen HxBxT 300 x 300 x 170 mm
Liefern und Betriebsfertig montieren
Menge: 1,000 St

**03.0050 Automatengehäuse**
Automatengehäuse 24 Teilungseinheiten mit PE- und
N-Klemmen, Scharnierdeckel.
Schutzart: IP 65 nach IEC 60 529
Inklusive allem Zubehör für eine Wandmontage + Gehäuseverbindern.
Inklusive Wandabdichtung und Gehäuseverbinder
Abmessungen HxBxT ca. 300 x 300 x 182 mm
Liefern und Betriebsfertig montieren
Menge: 2,000 St

**03.0060 Fehlerstromschutzschalter 4 polig 10kA 40A 30mA Typ A**
RCD Typ A zur Erfassung von sinusförmigen Wechselströmen und pulsierenden Strömen gegen Erde. Bemessungsstrom 40 A, Bemessungsfehlerstrom 0,03 A, 4-polig, Schaltvermögen 10kA.
Liefern, montieren und betriebsfertig anschließen.
Menge: 10,000 St

**03.0070 Fehlerstromschutzschalter 4 polig 10kA 80A 300mA Typ A**
RCD Typ A zur Erfassung von sinusförmigen Wechselströmen und pulsierenden Strömen gegen Erde. Bemessungsstrom 80 A, Bemessungsfehlerstrom 0,3 A, 4-polig, Schaltvermögen 10kA.
Liefern, montieren und betriebsfertig anschließen.
Menge: 1,000 St

**03.0080 Leitungsschutzschalter 10kA B-Charakteristik 16A**
Leitungsschutzschalter nach DIN VDE 0641-1. Auslösecharakteristik B, Nennstrom 16A 1pol., Schaltvermögen
10kA. Komplett liefern, montieren und inkl. Abdeckungen
und Zubehörteile betriebsfertig in v.g. Verteilung einbauen
und anschließen.
Menge: 6,000 St

### 04 Dokumentation, Prüfung und Erdung

**04.0010 Prüfung gemäß VDE 0100 Teil 600**
*** Pauschalposition
Prüfung und Dokumentation der Anlage gemäß VDE 0100 Teil 600
Menge: 1,000 psch

**04.0020 Erdungsanschluss bis 16 qmm mit Aderendhülsen oder Kabelschuhen**
Erdungsanschluss mit ggf. erforderlichen Aderendhülsen oder Kabelschuhen, bis zu einem Querschnitt von 16 qmm an Metallteilen, Schrauben und Muttern, in rostfreier Ausführung herstellen.
Menge: 14,000 St

### 05 Anschlußarbeiten

**05.0010 Standard-Ringraumdichtung 150 mm**
Standard-Ringraumdichtung, gas- und wasserdicht, zur
Abdichtung von Kabeln in Kernbohrungen oder Futterrohren. Geteilte Ausführung zur Abdichtung von neu zu installierenden oder bereits verlegten Kabeln. Pressplatten,
Schrauben, Muttern und Scheiben aus rostfreiem Edelstahl.
Futterrohr/Kernbohrung: D = 200 mm
Anzahl Kabeldurchführung:
4 x 8 - 35 mm
liefern, montieren
Menge: 4,000 St

**05.0020 Bohrung mit einem Durchmesser von 150 mm**
Bohrung mit einem Durchmesser von 200mm durch ca.
40 cm dicke Decken oder Mauerwerk herstellen.
Die Bohrung muss in Abstimmung mit dem Statiker erfolgen.
Menge: 4,000 St

*Hinweis: Anmerkung*
Für die Dauer des Umbaues des Stromanschlusses der Polizeistation ist ein Notstromaggregat vor Ort vorzuhalten

**05.0030 Tagesmiete für ein 100 kVA Notstromaggregat**
Tagesmiete für ein 100 kVA Notstromaggregat
Mindestvorhaltedauer 2 Tage
Menge: 2,000 d

**05.0040 Transport und Anschluß Notstromaggregat**
*** Pauschalposition
Transport und Anschluß des vorgenannten Notstromaggregat zur Baustelle. Anschlußleitungen sind mit einer Kabellänge von mind. 20m vorzuhalten
Menge: 1,000 psch

**05.0050 Betriebsstunden Notstromaggregat**
Mit Betriebsstundenkosten ist die Vorhaltung, die Benutzung und der Verschleiß der Betriebsmittel abgegolten.
Menge: 5,000 Std

**05.0060 Stundenlohnarbeiten**
Für die Arbeiten die nicht mit Einheitspreisen des Angebotes erfasst sind, werden Montagestunden als Mittellohnstunden vorgesehen. Die fachliche Einteilung für die Durchführung der jeweiligen Arbeiten ist eigenverantwortlich durchzuführen. Die jeweiligen Arbeiten sind vor Beginn mit der Bauleitung abzustimmen, freigegeben und die Stundenzettel täglich bescheinigen zu lassen. In den Stundensätzen sind sämtliche lohngebundene Nebenkosten wie Wegegelder oder ähnliches enthalten.
Menge: 10,000 Std
